# Principio de cumbrera color gris pizarra - Plana-Gredos Masa-universal

- Propiedad del archivo: CONSTRUNARIO
- Formato: FIEBDC-3/2012
- Programa: Construnario VersiĆ³n 3.51
- Fecha de los precios: 04/12/2014
- Divisa: EUR

**1006397-TCO** u Principio de cumbrera color gris pizarra - Plana-Gredos Masa-universal.
Principio de cumbrera color gris pizarra Tejas Cobert - Plana-Gredos Masa-universal.
