# Media teja de alero color rojo viejo - Plana

- Propiedad del archivo: CONSTRUNARIO
- Formato: FIEBDC-3/2012
- Programa: Construnario VersiĆ³n 3.51
- Fecha de los precios: 04/12/2014
- Divisa: EUR

**1121469-TCO** u Media teja de alero color rojo viejo - Plana
Media teja de alero color rojo viejo Tejas Cobert - Plana.
