# Principio de cumbrera terracota - Teide

- Propiedad del archivo: CONSTRUNARIO
- Formato: FIEBDC-3/2012
- Programa: Construnario VersiĆ³n 3.51
- Fecha de los precios: 04/12/2014
- Divisa: EUR

**1021862-TCO** u Principio de cumbrera terracota - Teide
Principio de cumbrera terracota Tejas Cobert - Teide.
