# Pináculo cumbrera nido terracota - Teide

- Propiedad del archivo: CONSTRUNARIO
- Formato: FIEBDC-3/2012
- Programa: Construnario Versión 3.51
- Fecha de los precios: 04/12/2014
- Divisa: EUR

**1021834-10-TCO** u Pináculo cumbrera nido terracota - Teide
Pináculo cumbrera nido terracota Tejas Cobert - Teide.
