# Teja de alero remate lateral derecho color rojo viejo - Gredos Masa

- Propiedad del archivo: CONSTRUNARIO
- Formato: FIEBDC-3/2012
- Programa: Construnario VersiĆ³n 3.51
- Fecha de los precios: 04/12/2014
- Divisa: EUR

**1022021-TCO** u Teja de alero remate lateral derecho color rojo viejo - Gredos Masa
Teja de alero remate lateral derecho color rojo viejo Tejas Cobert - Gredos Masa.
