# Teja de ventilación color rojo - Gredos Masa

- Propiedad del archivo: CONSTRUNARIO
- Formato: FIEBDC-3/2012
- Programa: Construnario Versión 3.51
- Fecha de los precios: 04/12/2014
- Divisa: EUR

**10217647-TCO** u Teja de ventilación color rojo - Gredos Masa
Teja de ventilación color rojo Tejas Cobert - Gredos Masa.
