# Teja con salida circular color arena quemada - Gredos Masa

- Propiedad del archivo: CONSTRUNARIO
- Formato: FIEBDC-3/2012
- Programa: Construnario VersiĆ³n 3.51
- Fecha de los precios: 04/12/2014
- Divisa: EUR

**1021690-TCO** u Teja con salida circular color arena quemada - Gredos Masa
Teja con salida circular color arena quemada Tejas Cobert - Gredos Masa.
