# Teja cierre cumbrera remate lateral derecho color gris pizarra - Gredos Granulado

- Propiedad del archivo: CONSTRUNARIO
- Formato: FIEBDC-3/2012
- Programa: Construnario VersiĆ³n 3.51
- Fecha de los precios: 04/12/2014
- Divisa: EUR

**1113731-TCO** u Teja cierre cumbrera remate lateral derecho color gris pizarra - Gredos Granulado
Teja cierre cumbrera remate lateral derecho color gris pizarra Tejas Cobert - Gredos Granulado.
