# Media teja con ensamble color gris pizarra - Gredos Granulado

- Propiedad del archivo: CONSTRUNARIO
- Formato: FIEBDC-3/2012
- Programa: Construnario VersiĆ³n 3.51
- Fecha de los precios: 04/12/2014
- Divisa: EUR

**2132308-TCO** u Media teja con ensamble color gris pizarra - Gredos Granulado
Media teja con ensamble color gris pizarra Tejas Cobert - Gredos Granulado.
