# Media teja cierre de cumbrera color gris pizarra - Gredos Granulado

- Propiedad del archivo: CONSTRUNARIO
- Formato: FIEBDC-3/2012
- Programa: Construnario VersiĆ³n 3.51
- Fecha de los precios: 04/12/2014
- Divisa: EUR

**1121960-14-TCO** u Media teja cierre de cumbrera color gris pizarra - Gredos Granulado
Media teja cierre de cumbrera color gris pizarra Tejas Cobert - Gredos Granulado.
