# Teja de alero color rojo - Gredos Granulado

- Propiedad del archivo: CONSTRUNARIO
- Formato: FIEBDC-3/2012
- Programa: Construnario VersiĆ³n 3.51
- Fecha de los precios: 04/12/2014
- Divisa: EUR

**2131981-TCO** u Teja de alero color rojo - Gredos Granulado
Teja de alero color rojo Tejas Cobert - Gredos Granulado.
