# Teja de alero color gris pizarra - Gredos Granulado

- Propiedad del archivo: CONSTRUNARIO
- Formato: FIEBDC-3/2012
- Programa: Construnario VersiĆ³n 3.51
- Fecha de los precios: 04/12/2014
- Divisa: EUR

**2132331-TCO** u Teja de alero color gris pizarra - Gredos Granulado
Teja de alero color gris pizarra Tejas Cobert - Gredos Granulado.
