# Teja escalón color rojo - Gredos Granulado

- Propiedad del archivo: CONSTRUNARIO
- Formato: FIEBDC-3/2012
- Programa: Construnario Versión 3.51
- Fecha de los precios: 04/12/2014
- Divisa: EUR

**1021542-TCO** u Teja escalón color rojo - Gredos Granulado
Teja escalón color rojo Tejas Cobert - Gredos Granulado.
