# Cumbrera pico color gris pizarra - Gredos Granulado

- Propiedad del archivo: CONSTRUNARIO
- Formato: FIEBDC-3/2012
- Programa: Construnario VersiĆ³n 3.51
- Fecha de los precios: 04/12/2014
- Divisa: EUR

**1021097-TCO** u Cumbrera pico color gris pizarra - Gredos Granulado
Cumbrera pico color gris pizarra Tejas Cobert - Gredos Granulado.
