# Media teja con ensamble color marrón - universal

- Propiedad del archivo: CONSTRUNARIO
- Formato: FIEBDC-3/2012
- Programa: Construnario Versión 3.51
- Fecha de los precios: 04/12/2014
- Divisa: EUR

**1021316-TCO** u Media teja con ensamble color marrón - universal
Media teja con ensamble color marrón Tejas Cobert - universal.
