# Teja de ventilación color gris pizarra - universal

- Propiedad del archivo: CONSTRUNARIO
- Formato: FIEBDC-3/2012
- Programa: Construnario Versión 3.51
- Fecha de los precios: 04/12/2014
- Divisa: EUR

**1021786-TCO** u Teja de ventilación color gris pizarra - universal
Teja de ventilación color gris pizarra Tejas Cobert - universal.
