# Wakaflex impermeable Multiuso 0.28x5m color gris pizarra

- Propiedad del archivo: CONSTRUNARIO
- Formato: FIEBDC-3/2012
- Programa: Construnario VersiĆ³n 3.51
- Fecha de los precios: 04/12/2014
- Divisa: EUR

**5100291-TCO** u Wakaflex impermeable Multiuso 0.28x5m color gris pizarra
Wakaflex impermeable Multiuso 0.28x5m color gris pizarra Tejas Cobert.
