# Figaroll Plus 0, 34x5m color rojo

- Propiedad del archivo: CONSTRUNARIO
- Formato: FIEBDC-3/2012
- Programa: Construnario VersiĆ³n 3.51
- Fecha de los precios: 04/12/2014
- Divisa: EUR

**7041176-TCO** u Figaroll Plus 0, 34x5m color rojo
Figaroll Plus 0,34x5m color rojo Tejas Cobert.
