# Figaroll universal - Roll fix 0, 34x5m color marrón

- Propiedad del archivo: CONSTRUNARIO
- Formato: FIEBDC-3/2012
- Programa: Construnario Versión 3.51
- Fecha de los precios: 04/12/2014
- Divisa: EUR

**7041199-TCO** u Figaroll universal - Roll fix 0, 34x5m color marrón
Figaroll universal - Roll fix 0,34x5m color marrón Tejas Cobert.
