# Limahoya flexible 0, 5x1, 5m color marrón

- Propiedad del archivo: CONSTRUNARIO
- Formato: FIEBDC-3/2012
- Programa: Construnario Versión 3.51
- Fecha de los precios: 04/12/2014
- Divisa: EUR

**5100127-TCO** u Limahoya flexible 0, 5x1, 5m color marrón
Limahoya flexible 0,5x1,5m color marrón Tejas Cobert.
