# Limahoya metálica adaptable 0.5x1, 60m color gris oscuro

- Propiedad del archivo: CONSTRUNARIO
- Formato: FIEBDC-3/2012
- Programa: Construnario Versión 3.51
- Fecha de los precios: 04/12/2014
- Divisa: EUR

**7041181-TCO** u Limahoya metálica adaptable 0.5x1, 60m color gris oscuro
Limahoya metálica adaptable 0.5x1,60m color gris oscuro Tejas Cobert.
