# Limahoya fibra con canal seguridad, especial mortero 0, 4x3m color gris

- Propiedad del archivo: CONSTRUNARIO
- Formato: FIEBDC-3/2012
- Programa: Construnario VersiĆ³n 3.51
- Fecha de los precios: 04/12/2014
- Divisa: EUR

**7041182-TCO** u Limahoya fibra con canal seguridad, especial mortero 0, 4x3m color gris
Limahoya fibra con canal seguridad, especial mortero 0,4x3m color gris Tejas Cobert.
