# Film bajo teja Divoroll 1, 5x50m 110gr/m2

- Propiedad del archivo: CONSTRUNARIO
- Formato: FIEBDC-3/2012
- Programa: Construnario VersiĆ³n 3.51
- Fecha de los precios: 04/12/2014
- Divisa: EUR

**5100114-TCO** u Film bajo teja Divoroll 1, 5x50m 110gr/m2
Film bajo teja Divoroll 1,5x50m 110gr/m2 Tejas Cobert.
