# Cinta adhesiva para film Permo TR 0, 06x25m 200gr/m2

- Propiedad del archivo: CONSTRUNARIO
- Formato: FIEBDC-3/2012
- Programa: Construnario VersiĆ³n 3.51
- Fecha de los precios: 04/12/2014
- Divisa: EUR

**7041183-TCO** u Cinta adhesiva para film Permo TR 0, 06x25m 200gr/m2
Cinta adhesiva para film Permo TR 0,06x25m 200gr/m2 Tejas Cobert.
