# Lagrimero Wakaflex 2m color marrón

- Propiedad del archivo: CONSTRUNARIO
- Formato: FIEBDC-3/2012
- Programa: Construnario Versión 3.51
- Fecha de los precios: 04/12/2014
- Divisa: EUR

**7037242-TCO** u Lagrimero Wakaflex 2m color marrón
Lagrimero Wakaflex 2m color marrón Tejas Cobert.
