# Lagrimero Wakaflex 2m color rojo

- Propiedad del archivo: CONSTRUNARIO
- Formato: FIEBDC-3/2012
- Programa: Construnario VersiĆ³n 3.51
- Fecha de los precios: 04/12/2014
- Divisa: EUR

**5100121-TCO** u Lagrimero Wakaflex 2m color rojo
Lagrimero Wakaflex 2m color rojo Tejas Cobert.
