# Colorante para mortero Bolsa 2 kg color arena quemada

- Propiedad del archivo: CONSTRUNARIO
- Formato: FIEBDC-3/2012
- Programa: Construnario VersiĆ³n 3.51
- Fecha de los precios: 04/12/2014
- Divisa: EUR

**5100059-TCO** u Colorante para mortero Bolsa 2 kg color arena quemada
Colorante para mortero Bolsa 2 kg color arena quemada Tejas Cobert.
