# Colorante para mortero Bolsa 2 kg color rojo

- Propiedad del archivo: CONSTRUNARIO
- Formato: FIEBDC-3/2012
- Programa: Construnario VersiĆ³n 3.51
- Fecha de los precios: 04/12/2014
- Divisa: EUR

**5100061-TCO** u Colorante para mortero Bolsa 2 kg color rojo
Colorante para mortero Bolsa 2 kg color rojo Tejas Cobert.
