# Conector cableado para salida universal color rojo

- Propiedad del archivo: CONSTRUNARIO
- Formato: FIEBDC-3/2012
- Programa: Construnario VersiĆ³n 3.51
- Fecha de los precios: 04/12/2014
- Divisa: EUR

**7041186-TCO** u Conector cableado para salida universal color rojo
Conector cableado para salida universal color rojo Tejas Cobert.
