# Spray espuma fijación tejas

- Propiedad del archivo: CONSTRUNARIO
- Formato: FIEBDC-3/2012
- Programa: Construnario Versión 3.51
- Fecha de los precios: 04/12/2014
- Divisa: EUR

**5000121-TCO** u Spray espuma fijación tejas
Spray espuma fijación tejas Tejas Cobert.
