# Rastrel metálico 5m R-50 de 5x500

- Propiedad del archivo: CONSTRUNARIO
- Formato: FIEBDC-3/2012
- Programa: Construnario Versión 3.51
- Fecha de los precios: 04/12/2014
- Divisa: EUR

**5100243-TCO** u Rastrel metálico 5m R-50 de 5x500
Rastrel metálico 5m R-50 de 5x500 Tejas Cobert.
