# Gancho de cumbrera-limates solape 7 cm color rojo

- Propiedad del archivo: CONSTRUNARIO
- Formato: FIEBDC-3/2012
- Programa: Construnario VersiĆ³n 3.51
- Fecha de los precios: 04/12/2014
- Divisa: EUR

**5100118-TCO** u Gancho de cumbrera-limates solape 7 cm color rojo
Gancho de cumbrera-limates solape 7 cm color rojo Tejas Cobert.
