# Gancho de cumbrera solape 10 cm color marrón

- Propiedad del archivo: CONSTRUNARIO
- Formato: FIEBDC-3/2012
- Programa: Construnario Versión 3.51
- Fecha de los precios: 04/12/2014
- Divisa: EUR

**7027387-TCO** u Gancho de cumbrera solape 10 cm color marrón
Gancho de cumbrera solape 10 cm color marrón Tejas Cobert.
