# Soporte metálico de caballete

- Propiedad del archivo: CONSTRUNARIO
- Formato: FIEBDC-3/2012
- Programa: Construnario Versión 3.51
- Fecha de los precios: 04/12/2014
- Divisa: EUR

**5100254-TCO** u Soporte metálico de caballete
Soporte metálico de caballete Tejas Cobert.
