# Tablero de hormigón

- Propiedad del archivo: CONSTRUNARIO
- Formato: FIEBDC-3/2012
- Programa: Construnario Versión 3.51
- Fecha de los precios: 04/12/2014
- Divisa: EUR

**5100255-TCO** u Tablero de hormigón
Tablero de hormigón Tejas Cobert.
