# Lucera doble cristal Media cajón 45x55 0.22 m2 superficie luminosa

- Propiedad del archivo: CONSTRUNARIO
- Formato: FIEBDC-3/2012
- Programa: Construnario Versión 3.51
- Fecha de los precios: 04/12/2014
- Divisa: EUR

**5100131-TCO** u Lucera doble cristal Media cajón 45x55 0.22 m2 superficie luminosa
Lucera doble cristal Media cajón 45x55 0.22 m2 superficie luminosa Tejas Cobert.
