# Ventana pivotante TEC.439 Thermoplus 65x118

- Propiedad del archivo: CONSTRUNARIO
- Formato: FIEBDC-3/2012
- Programa: Construnario VersiĆ³n 3.51
- Fecha de los precios: 04/12/2014
- Divisa: EUR

**7035073-TCO** u Ventana pivotante TEC.439 Thermoplus 65x118
Ventana pivotante TEC.439 Thermoplus de 65X118 Tejas Cobert.
