# Ventana pivotante TEC.439 Thermoplus 74x140

- Propiedad del archivo: CONSTRUNARIO
- Formato: FIEBDC-3/2012
- Programa: Construnario VersiĆ³n 3.51
- Fecha de los precios: 04/12/2014
- Divisa: EUR

**7035077-TCO** u Ventana pivotante TEC.439 Thermoplus 74x140
Ventana pivotante TEC.439 Thermoplus de 74x140 Tejas Cobert.
