# Persiana eléctrica de 50x90

- Propiedad del archivo: CONSTRUNARIO
- Formato: FIEBDC-3/2012
- Programa: Construnario Versión 3.51
- Fecha de los precios: 04/12/2014
- Divisa: EUR

**7035258-TCO** u Persiana eléctrica de 50x90
Persiana eléctrica de 50x90 Tejas Cobert.
