# Persiana eléctrica de 70x140

- Propiedad del archivo: CONSTRUNARIO
- Formato: FIEBDC-3/2012
- Programa: Construnario Versión 3.51
- Fecha de los precios: 04/12/2014
- Divisa: EUR

**7035264-TCO** u Persiana eléctrica de 70x140
Persiana eléctrica de 70x140 Tejas Cobert.
