# Motor eléctrico 24 V mando a distancia para ventanas series 430-730

- Propiedad del archivo: CONSTRUNARIO
- Formato: FIEBDC-3/2012
- Programa: Construnario Versión 3.51
- Fecha de los precios: 04/12/2014
- Divisa: EUR

**7035275-TCO** u Motor eléctrico 24 V mando a distancia para ventanas series 430-730
Motor eléctrico de 24 V con mando a distancia Tejas Cobert para ventanas de series 430 y 730
