# Barra de apertura multifunción extensible para ventanas series 430-730

- Propiedad del archivo: CONSTRUNARIO
- Formato: FIEBDC-3/2012
- Programa: Construnario Versión 3.51
- Fecha de los precios: 04/12/2014
- Divisa: EUR

**7035273-TCO** u Barra de apertura multifunción extensible para ventanas series 430-730
Barra de apertura multifunción extensible Tejas Cobert para ventanas de series 430 y 730
