# Perfil metálico Omega 50 - 40 - 1, 5 Barra 6 m

- Propiedad del archivo: CONSTRUNARIO
- Formato: FIEBDC-3/2012
- Programa: Construnario Versión 3.51
- Fecha de los precios: 04/12/2014
- Divisa: EUR

**5100177-TCO** Perfil metálico Omega 50 - 40 - 1, 5 Barra 6 m
Perfil metálico para estrucutras gama Base 40 mm Omega 50 - 40 - 1,5 Barra de 6 m. Tejas Cobert.
