# Perfil metálico U 47 - 47 - 2 Barra 6 m

- Propiedad del archivo: CONSTRUNARIO
- Formato: FIEBDC-3/2012
- Programa: Construnario Versión 3.51
- Fecha de los precios: 04/12/2014
- Divisa: EUR

**5100140-TCO** Perfil metálico U 47 - 47 - 2 Barra 6 m
Perfil metálico para estrucutras gama Base 50 mm U 47 - 47 - 2 Barra de 6 m. Tejas Cobert.
