# Contacto auxiliar+señalización 1NA/NC+1NA/NC para Ex9B125

- Propiedad del archivo: CONSTRUNARIO
- Formato: FIEBDC-3/2012
- Programa: Construnario Versión 3.51
- Fecha de los precios: 30/07/2014
- Divisa: EUR

| Código | Ud | Descripción |
|---|---|---|
| AXL31 | u | Contacto auxiliar+señalización 1NA/NC+1NA/NC para Ex9B125 |
