# Bobina emisión corriente para Ex9B125 12-24Vca/cc

- Propiedad del archivo: CONSTRUNARIO
- Formato: FIEBDC-3/2012
- Programa: Construnario Versión 3.51
- Fecha de los precios: 30/07/2014
- Divisa: EUR

| Código | Ud | Descripción |
|---|---|---|
| SHT31 12-24V AC_DC | u | Bobina emisión corriente para Ex9B125 12-24Vca/cc |
