# Interruptor diferencial 4P 63A 30mA clase A 10kA

- Propiedad del archivo: CONSTRUNARIO
- Formato: FIEBDC-3/2012
- Programa: Construnario Versión 3.51
- Fecha de los precios: 30/07/2014
- Divisa: EUR

**NL1-4-63-30A10** u Interruptor diferencial 4P 63A 30mA clase A 10kA
· Polos: 2 y 4P · Intensidad nominal: 16, 25, 40 y 63A · Poder de corte: 6kA (6.000A), 10kA (10.000A) · Sensibilidades: 10, 30, 300mA (100mA bajo demanda) · Norma: UNE-EN61008-1
