# Interruptor diferencial superinmunizado 2P 40A 300mA clase ASi 6kA - accesoriable

- Propiedad del archivo: CONSTRUNARIO
- Formato: FIEBDC-3/2012
- Programa: Construnario Versión 3.51
- Fecha de los precios: 30/07/2014
- Divisa: EUR

**NL1-2-40-300ASi_AX** u Interruptor diferencial superinmunizado 2P 40A 300mA clase ASi 6kA - accesoriable
· Polos: 2 y 4P · Intensidad nominal: 25, 40 y 63A · Poder de corte: 6kA (6.000A) · Sensibilidades: 30, 300mA · Norma: UNE-EN61008-1
