# Interruptor diferencial selectivo 2P 63A 300mA clase ACS 10kA - accesoriable

- Propiedad del archivo: CONSTRUNARIO
- Formato: FIEBDC-3/2012
- Programa: Construnario VersiĆ³n 3.51
- Fecha de los precios: 30/07/2014
- Divisa: EUR

| Código | Ud | Descripción |
|---|---|---|
| NL1-2-63-300ACS_AX | u | Interruptor diferencial selectivo 2P 63A 300mA clase ACS 10kA - accesoriable |
