# Int.combinado 1P+N/2, 5Mod. 32A C 30mA clase A 6kA

- Propiedad del archivo: CONSTRUNARIO
- Formato: FIEBDC-3/2012
- Programa: Construnario Versión 3.51
- Fecha de los precios: 31/07/2014
- Divisa: EUR

**NB1L-1N-32C30A** u Int.combinado 1P+N/2, 5Mod. 32A C 30mA clase A 6kA
· Polos: 1P+N, 2, 3 y 4P. Clases A, AC. Curva C · Intensidad nominal: 6, 10, 16, 20, 25, 32, 40, 50 y 63A · Poder de corte: 6kA (6.000A), 10kA (10.000A) · Sensibilidades: 30, 300mA · Embalaje independiente · Norma: UNE-EN61008-1
